# PV
Angebotsaufforderung (GAEB 90, DA83)
Währung: EUR

## PV-Anlagen Simplonstr. , Holteistr., Son
Datum: 11.06.24

*Hinweis*
BAUVORHABEN:  PV-AnlagenSimplonstraße,
Holteistraße,Sontagsstraße in 10245 Berlin

GEWERK:  Elektro, PV

Angaben zum Bauwerk

Ausführungsort:  Dach,  und Keller

Vor Angebotsabgabe ist zwingend eine
Ortsbesichtigung mit der auf Seite 1 unserer Anfrage
benannten Bauleitung durchzuführen.

Ausführungszeitraum:  2024

*Hinweis*
A)  ALLGEMEINE VORBEMERKUNGEN FÜR
EINHEITSPREISABKOMMEN (EPA)
  Stand 01.01.2013
=======================================================
==========

A1) ALLGEMEINES

In den Positionen dieses Leistungsverzeichnisses sind
häufig wiederkehrende Reparaturarbeiten beschrieben.

Dem Einheitspreisabkommen liegen die "Zusätzliche
Vertragsbedingungen für die Ausführung von
Bauleistungen (Z-VOB/B)" der Immeo=Wohnen, Stand Januar
2013, zugrunde. Für sich auf dieses EPA beziehende
Einzelaufträge (Leistungsabrufe) gelten die
Vertragsbedingungen in jedem Einzelfall als vereinbart.
Sofern zukünftig als Ersatz für die aktuell gültigen
Z-VOB/B Stand Januar 2013 mit dem Auftragnehmer (AN)
neue Z-VOB/B vereinbart werden, gelten für nach
Gültigkeitsbeginn die neuen Z-VOB/B beauftragte
Leistungen ausschließlich die neuen Z-VOB/B.

Für nach diesem Einheitspreisabkommen ausgeführte
Leistungen gelten, ergänzend zur den jeweiligen
Leistungsbeschreibungen der einzelnen Positionen, bei
evtl. Widersprüchen in nachfolgend genannter
Reihenfolge, folgende Bedingungen:

1. diese ""allgemeine Vorbemerkungen für
Einheitspreisabkommen"" (A)
2. die sich anschließenden ""allgemeine technische
Vorbemerkungen"" (B)
3. die sich anschließenden ""besondere technische
Vorbemerkungen"" (für dieses Gewerk) (C)
4. die ""Zusätzliche Vertragsbedingungen für die
Ausführung von Bauleistungen Z-VOB/B""
5. Baustellenordnung der Immeo=Wohnen in der jeweils
gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1)  Alle Handwerker/Mitarbeiter des AN haben die
Verpflichtung, Kunden (Mietern) höflich und
  hilfsbereit zu begegnen. In Gesprächen mit den
Mietern ist das Bemühen von Immeo=Wohnen
  um einen verbesserten Kundendienst herauszustellen.

2)  Die Mieter sind rechtzeitig vor Durchführung der
Reparaturarbeiten zu verständigen, ggf. durch
  Aushang im Treppenhaus oder auch individuelle
Terminvereinbarung mit dem einzelnen Mieter.

3)  Reparaturen sind sofort, spätestens innerhalb von
2 Arbeitstagen nach Beauftragung,
  durchzuführen. Sofern die Frist aus Gründen, die der
AN nicht zu vertreten hat, nicht einzuhalten
  ist, ist der AG unverzüglich zu unterrichten.

4)  Möbel und sonstiges Mietereigentum, Bodenflächen
und angrenzende Bauteile etc. im Bereich
  der auszuführenden Arbeiten sind durch Folie, evtl.
Schaltafeln oder Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1)  Koordination / Terminabsprache(n) mit dem(den)
Mieter(n) / Kundenbetreuer(n) / Bauleiter(n)

2)  sämtliche Fahrt- und Transportkosten,

3)  sämtliche tariflichen Zulagen wie z.B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung

7)  das, ggf. tägliche, Säubern der Arbeitsstelle

8)  der Ausbau und Abtransport sowie die
ordnungsgemäße Entsorgung, einschließlich
  Kippgeüühren, sämtlichen Bauschutts und aller alter,
schadhafter Teile. Teile, für die sich der
  AG eine generelle oder einzelfallbezogene Prüfung
vorbehalten hat, sind bis zu diesem
  Zeitpunkt, längstens jedoch für die Dauer von 10
Wochen, vom AN vorzuhalten und dürfen erst
  danach entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position ""An-/Abfahrtpauschale""
darf grundsätzlich nur einmal pro Auftrag  berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition ""An-/Abfahrt"" festgeschriebenen
Grenzwert, nur einmalig bzw. nicht berechnet werden.

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmßße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
  Stand 01.01.2013
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
C)  GEWERKESPEZIFISCHE VORBEMERKUNGEN
=======================================================
===============

Allgemein

Der Auftragnehmer hat sich vor Arbeitsbeginn über Art
und Umfang der Leistung sowie über etwaige
Schwierigkeiten zu unterrichten. Der Auftragnehmer
haftet für alle Schäden, die durch ihn oder seine
Erfüllungsgehilfen dem Auftraggeber oder Dritten bei
Gelegenheit der Ausführung des Auftrages zugefügt
werden.

Bei alle Arbeiten sind entsprechend die
DIN-/VDE-Bestimmungen, die TAB und die
Sonderbestimmungen des zuständigen EVU einzuhalten. Bei
Erstellung von Bausteckdosen/Bauanschlüssen ist
zwingend die VDE 0100 Teil 704 einzuhalten. Für die
sachgemäße Anwendung und Beachtung der
Unfallverhütungsvorschriften, der Schutz- und
Sicherheitsbestimmungen nach den gesetzlichen
Vorschriften und denen der Berufsgenossenschaft hat der
Auftragnehmer Sorge zu tragen.

Für alle Arbeiten sind Materialien der in der
Produktvorgabe aufgeführten Hersteller zu verwenden.
Sollte Material erforderlich sei, welches von den
aufgeführten Hersteller nicht hergestellt wird, so
müssen normgerechte Materialien bester Fabrikate mit
VDE- und Firmenkennzeichen verwendet werden. Material
ohne Gütezeichen darf nicht montiert werden.

Der AN vereinbart mit den Mietern Termine zur
Durchführung der Arbeiten. Die Mieterliste stellt der
AG vorab zur Verfügung.

*Hinweis*
In den Objekten wird das Dach erneuert

Die Kabelverlegung in den Keller kann über einen
Schornstein erfolgen. Für die Arbeiten kann die
gestellte Rüstung genutzt werden.
Die Verlegung im Keller ist Aufputz im Steckrohr oder
über Trasse umzusetzen.
Der Wechselrichter ist im Hausanschlussraum zu
Installieren.

*Hinweis*
Das Dachgeschoss des Gebäudes wird erneuert.

Das Gebäude wird für die Dacharbeiten eingerüstet. Eine
gesonderte Absicherung wird nicht benötigt.
Die genaue Anzahl der Module ergeben sich aus den von
Ihnen genutzten und angebotenen Modulen und deren
Leistung.
Die angebotenen Materialien/ Gerätetypen sind
namentlich zu benennen.

### Bereich 1 PV-Anlagen

#### Abschnitt 1.1 PV-Anlage Simplonstr. 53-53a, 49 kWp

**1.1.10 Solarpanel**
Solarpanel

Leistung 410-425 Wp
Full Black Modul
Farbe Schwarz/Schwarz
passend zur PV-Anlage liefern
und fachgerecht montieren inkl. Nebenarbeiten.
Menge: 117,000

**1.1.20 Optimierer**
*** Bedarfsposition ohne GB
Smart PV String Optimierer  zur Optimierung
der Erträge bei Teilverschattung
inklusive Lieferung und Montage
Menge: 117,000

**1.1.30 AC Anschluss Wechselrichter**
AC Anschluss Wechselrichter inklusive Anschluss an das
Stromnetz
Menge: 1,000 Stk

**1.1.40 Gleichstromseitige Montage**
Gleichstromseitige Montage der Panele
Menge: 1,000 psch

**1.1.50 Solarkabel 6mm²**
Solarkabel 6mm²

inklusive Anschluss und Verlegung in den Keller
Menge: 500,000 m

**1.1.60 Dynamisches Einspeisemanagement**
Menge: 1,000 Stk

**1.1.70 DC Überspannungsschutz 2MPP**
DC Überspannungsschutz

 Typ 1/2, IP 65, Schutzklasse II
inklusive Montage und Anschluss Potentialausgleich
Menge: 1,000 Stk

**1.1.80 Solarwechselrichter**
Solarwechselrichter passend zur PV-Anlage
Einspeisephasen: 3
Topologie: Transformatorlos
Schutzart: IP65
inklusive Montage und beidseitigen Anschlüssen
Menge: 4,000 Stk

**1.1.90 Unterkonstruktion Panele PV-Gründach Montagesystem**
PV-Montagesystem Gründach
Montagesystem für Gründächer zur Montage
von gerahmten Photovoltaikmodulen liefern,
montieren und betriebsfertig anschließen.
Montagesystem bestehend aus
- Grundschienen
- vormontierte Gestell Stützen
- Modul Tragschienen mit Querstreben
(Reihenende)
- Universal Befestiger Schlossschraube M 10
mit Flanschmutter
- Spannhaken Sets mit Mittel- und
Endklemmen zur Modulbefestigung
Leistungs- und Funktionsanforderungen:
- System dachdurchdringungsfrei in Gründach
Aufbau integriert
- Die Sog- und Lagesicherung erfolgt über das
Gewicht des Substrats der Dachbegrünung
auf modifizierten Wasserspeicher- und
Drainageplatten des Gründach
Systemaufbaus - Objektbezogener
Standsicherheitsnachweis (PV-Statik) durch
den Systemgeber.
Materialannahme, Prüfung auf Beschädigungen
und Vollständigkeit, Lagerung auf der
Baustelle, Transport zum Einbauort,
Einmessen und Montage gemäß
Montageanleitung und Verlegeplan.
- Grundschienen auslegen
- Drainagematte auf Grundschiene
positionieren
- Vormontierten Gestellfuß in Grundschiene
einführen und Nutenstein in Grundschiene
festziehen
- Modul Tragschienen auflegen und mit
Querstrebe (Reihenende) und - Universal
Befestiger Schlossschraube M 10 mit
Flanschmuttermontieren
Weitere Anforderungen an die
Leistungserbringung:
Material Transporte und Lagerungen sind so
auszuführen, dass die Objektinfrastruktur,
insbesondere die Dachflächen, durch
geeignete Sicherungsmaßnahmen so gering
wie möglich beansprucht werden, bspw. durch
(lastverteilende) Schutzlagen auf
Hauptverkehrswegen und unter Transport
Paletten. Die Tragfähigkeit von Untergründen
und Zulässigkeit von Pressungen auf
Abdichtungen und Dämmstoffschichten ist zu
prüfen. Arbeiten nach den Fachregeln des
Deutschen Dachdeckerhandwerks.

inklusive Lieferung und Montage
Menge: 93,000 Stck

**1.1.100 Projektierung inkl. Netzanmeldung**
Projektierung inkl. Netzanmeldung
Ausführungsplanung
Antragsmanagement NETZ
(An- und Fertigmeldung)
Dokumentation
Menge: 1,000 psch

**1.1.110 Inbetriebnahme, Einweisung, Anlageneinstellung**
Inbetriebnahme, Einweisung, Anlageneinstellung
Einstellen der dynamischen Abregelung.
Einstellen der netzspezifschen Vorgaben des
Netzbetreibers.
Inbetriebnahme, eventuell Zählertausch/
neuer Zähler in Absprache/zusammen mit dem
zuständigen Netzbetreiber. Einweisung in die Anlage
und Anlagenabnahme
Menge: 1,000 psch

**1.1.120 Umbau Zählerschrank**
Umbau Zählerschrank

zum Anschluss Neuanlage <25kVA
Bauseits vorhandener Zählerschrank kann, wenn möglich
unter Berücksichtigung der aktuell gültigen TAB genutzt
bzw. falls erforderlich zur Nutzung umgebaut werden.

Umbau bestehender Zählerschrank zum
Zählertausch für einfaches Messkonzept
(Zweirichtungszähler).
Entsprechend aktuellem EEG und aktuelle TAB.
Menge: 1,000 psch

**1.1.121 UMTS Modul**
UMTS Modul

zur Fernauslesung bzw. Fernwartung und Updates der
Anlage
SIM Karte wird durch Auftraggeber gestellt
Menge: 1,000 Stk

**1.1.130 AC Überspannungsableiter**
*** Bedarfsposition ohne GB
AC Überspannungsableiter

Nachrüstung im Zählerschrank falls nicht vorhanden.
gemäß VDE 0100-443 / 0100-534
Anwendungsbereich: Gebäude ohne
Freileitungseinspeisung oder äußeren
Blitzschutz
Menge: 1,000 Stk

**1.1.150 Hauptpotentialausgleich**
*** Bedarfsposition ohne GB
Hauptpotentialausgleich liefern und montieren.
Der Potentialausgleich ist herzustellen. Die Position
versteht sich einschließlich Lieferung u. Montage aller
erforderlichen Materialien ( Potischiene,
Banderdschellen, Leitungsmaterial etc.)
Menge: 1,000 psch

**1.1.160 Tiefenerder 9 m**
*** Bedarfsposition ohne GB
Tiefenerder 9 m zum Anschluss an den Potentialausgleich
liefern und montieren.
Menge: 1,000 Stck

**1.1.170 Solarkabel 10mm²**
*** Bedarfsposition ohne GB
Solarkabel 10mm²

inklusive Anschluss und Verlegung in den Keller
Menge: 1,000 Stk

#### Abschnitt 1.2 PV-Anlage Holteistr. 2-3, 49 kWp

**1.2.10 Solarpanel**
Solarpanel

Leistung 410-425 Wp
Full Black Modul
Farbe Schwarz/Schwarz
passend zur PV-Anlage liefern
und fachgerecht montieren inkl. Nebenarbeiten.
Menge: 117,000

**1.2.20 Optimierer**
*** Bedarfsposition ohne GB
Smart PV String Optimierer  zur Optimierung
der Erträge bei Teilverschattung
inklusive Lieferung und Montage
Menge: 117,000

**1.2.30 AC Anschluss Wechselrichter**
AC Anschluss Wechselrichter inklusive Anschluss an das
Stromnetz
Menge: 1,000 Stk

**1.2.40 Gleichstromseitige Montage**
Gleichstromseitige Montage der Panele
Menge: 1,000 psch

**1.2.50 Solarkabel 6mm²**
Solarkabel 6mm²

inklusive Anschluss und Verlegung in den Keller
Menge: 500,000 m

**1.2.60 Dynamisches Einspeisemanagement**
Menge: 1,000 Stk

**1.2.70 DC Überspannungsschutz 2MPP**
DC Überspannungsschutz

 Typ 1/2, IP 65, Schutzklasse II
inklusive Montage und Anschluss Potentialausgleich
Menge: 1,000 Stk

**1.2.80 Solarwechselrichter**
Solarwechselrichter passend zur PV-Anlage
Einspeisephasen: 3
Topologie: Transformatorlos
Schutzart: IP65
inklusive Montage und beidseitigen Anschlüssen
Menge: 4,000 Stk

**1.2.90 Unterkonstruktion Panele PV-Gründach Montagesystem**
PV-Montagesystem Gründach
Montagesystem für Gründächer zur Montage
von gerahmten Photovoltaikmodulen liefern,
montieren und betriebsfertig anschließen.
Montagesystem bestehend aus
- Grundschienen
- vormontierte Gestell Stützen
- Modul Tragschienen mit Querstreben
(Reihenende)
- Universal Befestiger Schlossschraube M 10
mit Flanschmutter
- Spannhaken Sets mit Mittel- und
Endklemmen zur Modulbefestigung
Leistungs- und Funktionsanforderungen:
- System dachdurchdringungsfrei in Gründach
Aufbau integriert
- Die Sog- und Lagesicherung erfolgt über das
Gewicht des Substrats der Dachbegrünung
auf modifizierten Wasserspeicher- und
Drainageplatten des Gründach
Systemaufbaus - Objektbezogener
Standsicherheitsnachweis (PV-Statik) durch
den Systemgeber.
Materialannahme, Prüfung auf Beschädigungen
und Vollständigkeit, Lagerung auf der
Baustelle, Transport zum Einbauort,
Einmessen und Montage gemäß
Montageanleitung und Verlegeplan.
- Grundschienen auslegen
- Drainagematte auf Grundschiene
positionieren
- Vormontierten Gestellfuß in Grundschiene
einführen und Nutenstein in Grundschiene
festziehen
- Modul Tragschienen auflegen und mit
Querstrebe (Reihenende) und - Universal
Befestiger Schlossschraube M 10 mit
Flanschmuttermontieren
Weitere Anforderungen an die
Leistungserbringung:
Material Transporte und Lagerungen sind so
auszuführen, dass die Objektinfrastruktur,
insbesondere die Dachflächen, durch
geeignete Sicherungsmaßnahmen so gering
wie möglich beansprucht werden, bspw. durch
(lastverteilende) Schutzlagen auf
Hauptverkehrswegen und unter Transport
Paletten. Die Tragfähigkeit von Untergründen
und Zulässigkeit von Pressungen auf
Abdichtungen und Dämmstoffschichten ist zu
prüfen. Arbeiten nach den Fachregeln des
Deutschen Dachdeckerhandwerks.

inklusive Lieferung und Montage
Menge: 90,000 Stck

**1.2.100 Projektierung inkl. Netzanmeldung**
Projektierung inkl. Netzanmeldung
Ausführungsplanung
Antragsmanagement NETZ
(An- und Fertigmeldung)
Dokumentation
Menge: 1,000 psch

**1.2.110 Inbetriebnahme, Einweisung, Anlageneinstellung**
Inbetriebnahme, Einweisung, Anlageneinstellung
Einstellen der dynamischen Abregelung.
Einstellen der netzspezifschen Vorgaben des
Netzbetreibers.
Inbetriebnahme, eventuell Zählertausch/
neuer Zähler in Absprache/zusammen mit dem
zuständigen Netzbetreiber. Einweisung in die Anlage
und Anlagenabnahme
Menge: 1,000 psch

**1.2.120 Umbau Zählerschrank**
Umbau Zählerschrank

zum Anschluss Neuanlage <25kVA
Bauseits vorhandener Zählerschrank kann, wenn möglich
unter Berücksichtigung der aktuell gültigen TAB genutzt
bzw. falls erforderlich zur Nutzung umgebaut werden.

Umbau bestehender Zählerschrank zum
Zählertausch für einfaches Messkonzept
(Zweirichtungszähler).
Entsprechend aktuellem EEG und aktuelle TAB.
Menge: 1,000 psch

**1.2.121 UMTS Modul**
UMTS Modul

zur Fernauslesung bzw. Fernwartung und Updates der
Anlage
SIM Karte wird durch Auftraggeber gestellt
Menge: 1,000 Stk

**1.2.130 AC Überspannungsableiter**
*** Bedarfsposition ohne GB
AC Überspannungsableiter

Nachrüstung im Zählerschrank falls nicht vorhanden.
gemäß VDE 0100-443 / 0100-534
Anwendungsbereich: Gebäude ohne
Freileitungseinspeisung oder äußeren
Blitzschutz
Menge: 1,000 Stk

**1.2.150 Hauptpotentialausgleich**
*** Bedarfsposition ohne GB
Hauptpotentialausgleich liefern und montieren.
Der Potentialausgleich ist herzustellen. Die Position
versteht sich einschließlich Lieferung u. Montage aller
erforderlichen Materialien ( Potischiene,
Banderdschellen, Leitungsmaterial etc.)
Menge: 1,000 psch

**1.2.160 Tiefenerder 9 m**
*** Bedarfsposition ohne GB
Tiefenerder 9 m zum Anschluss an den Potentialausgleich
liefern und montieren.
Menge: 1,000 Stck

**1.2.170 Solarkabel 10mm²**
*** Bedarfsposition ohne GB
Solarkabel 10mm²

inklusive Anschluss und Verlegung in den Keller
Menge: 1,000 Stk

#### Abschnitt 1.3 PV-Anlage Holteistr. 4-5, 45 kWp

**1.3.10 Solarpanel**
Solarpanel

Leistung 410-425 Wp
Full Black Modul
Farbe Schwarz/Schwarz
passend zur PV-Anlage liefern
und fachgerecht montieren inkl. Nebenarbeiten.
Menge: 107,000

**1.3.20 Optimierer**
*** Bedarfsposition ohne GB
Smart PV String Optimierer  zur Optimierung
der Erträge bei Teilverschattung
inklusive Lieferung und Montage
Menge: 107,000

**1.3.30 AC Anschluss Wechselrichter**
AC Anschluss Wechselrichter inklusive Anschluss an das
Stromnetz
Menge: 1,000 Stk

**1.3.40 Gleichstromseitige Montage**
Gleichstromseitige Montage der Panele
Menge: 1,000 psch

**1.3.50 Solarkabel 6mm²**
Solarkabel 6mm²

inklusive Anschluss und Verlegung in den Keller
Menge: 400,000 m

**1.3.60 Dynamisches Einspeisemanagement**
Menge: 1,000 Stk

**1.3.70 DC Überspannungsschutz 2MPP**
DC Überspannungsschutz

 Typ 1/2, IP 65, Schutzklasse II
inklusive Montage und Anschluss Potentialausgleich
Menge: 1,000 Stk

**1.3.80 Solarwechselrichter**
Solarwechselrichter passend zur PV-Anlage
Einspeisephasen: 3
Topologie: Transformatorlos
Schutzart: IP65
inklusive Montage und beidseitigen Anschlüssen
Menge: 4,000 Stk

**1.3.90 Unterkonstruktion Panele PV-Gründach Montagesystem**
PV-Montagesystem Gründach
Montagesystem für Gründächer zur Montage
von gerahmten Photovoltaikmodulen liefern,
montieren und betriebsfertig anschließen.
Montagesystem bestehend aus
- Grundschienen
- vormontierte Gestell Stützen
- Modul Tragschienen mit Querstreben
(Reihenende)
- Universal Befestiger Schlossschraube M 10
mit Flanschmutter
- Spannhaken Sets mit Mittel- und
Endklemmen zur Modulbefestigung
Leistungs- und Funktionsanforderungen:
- System dachdurchdringungsfrei in Gründach
Aufbau integriert
- Die Sog- und Lagesicherung erfolgt über das
Gewicht des Substrats der Dachbegrünung
auf modifizierten Wasserspeicher- und
Drainageplatten des Gründach
Systemaufbaus - Objektbezogener
Standsicherheitsnachweis (PV-Statik) durch
den Systemgeber.
Materialannahme, Prüfung auf Beschädigungen
und Vollständigkeit, Lagerung auf der
Baustelle, Transport zum Einbauort,
Einmessen und Montage gemäß
Montageanleitung und Verlegeplan.
- Grundschienen auslegen
- Drainagematte auf Grundschiene
positionieren
- Vormontierten Gestellfuß in Grundschiene
einführen und Nutenstein in Grundschiene
festziehen
- Modul Tragschienen auflegen und mit
Querstrebe (Reihenende) und - Universal
Befestiger Schlossschraube M 10 mit
Flanschmuttermontieren
Weitere Anforderungen an die
Leistungserbringung:
Material Transporte und Lagerungen sind so
auszuführen, dass die Objektinfrastruktur,
insbesondere die Dachflächen, durch
geeignete Sicherungsmaßnahmen so gering
wie möglich beansprucht werden, bspw. durch
(lastverteilende) Schutzlagen auf
Hauptverkehrswegen und unter Transport
Paletten. Die Tragfähigkeit von Untergründen
und Zulässigkeit von Pressungen auf
Abdichtungen und Dämmstoffschichten ist zu
prüfen. Arbeiten nach den Fachregeln des
Deutschen Dachdeckerhandwerks.

inklusive Lieferung und Montage
Menge: 86,000 Stck

**1.3.100 Projektierung inkl. Netzanmeldung**
Projektierung inkl. Netzanmeldung
Ausführungsplanung
Antragsmanagement NETZ
(An- und Fertigmeldung)
Dokumentation
Menge: 1,000 psch

**1.3.110 Inbetriebnahme, Einweisung, Anlageneinstellung**
Inbetriebnahme, Einweisung, Anlageneinstellung
Einstellen der dynamischen Abregelung.
Einstellen der netzspezifschen Vorgaben des
Netzbetreibers.
Inbetriebnahme, eventuell Zählertausch/
neuer Zähler in Absprache/zusammen mit dem
zuständigen Netzbetreiber. Einweisung in die Anlage
und Anlagenabnahme
Menge: 1,000 psch

**1.3.120 Umbau Zählerschrank**
Umbau Zählerschrank

zum Anschluss Neuanlage <25kVA
Bauseits vorhandener Zählerschrank kann, wenn möglich
unter Berücksichtigung der aktuell gültigen TAB genutzt
bzw. falls erforderlich zur Nutzung umgebaut werden.

Umbau bestehender Zählerschrank zum
Zählertausch für einfaches Messkonzept
(Zweirichtungszähler).
Entsprechend aktuellem EEG und aktuelle TAB.
Menge: 1,000 psch

**1.3.121 UMTS Modul**
UMTS Modul

zur Fernauslesung bzw. Fernwartung und Updates der
Anlage
SIM Karte wird durch Auftraggeber gestellt
Menge: 1,000 Stk

**1.3.130 AC Überspannungsableiter**
*** Bedarfsposition ohne GB
AC Überspannungsableiter

Nachrüstung im Zählerschrank falls nicht vorhanden.
gemäß VDE 0100-443 / 0100-534
Anwendungsbereich: Gebäude ohne
Freileitungseinspeisung oder äußeren
Blitzschutz
Menge: 1,000 Stk

**1.3.150 Hauptpotentialausgleich**
*** Bedarfsposition ohne GB
Hauptpotentialausgleich liefern und montieren.
Der Potentialausgleich ist herzustellen. Die Position
versteht sich einschließlich Lieferung u. Montage aller
erforderlichen Materialien ( Potischiene,
Banderdschellen, Leitungsmaterial etc.)
Menge: 1,000 psch

**1.3.160 Tiefenerder 9 m**
*** Bedarfsposition ohne GB
Tiefenerder 9 m zum Anschluss an den Potentialausgleich
liefern und montieren.
Menge: 1,000 Stck

**1.3.170 Solarkabel 10mm²**
*** Bedarfsposition ohne GB
Solarkabel 10mm²

inklusive Anschluss und Verlegung in den Keller
Menge: 1,000 Stk

#### Abschnitt 1.4 PV-Anlage Sonntagstr. 24, 30 kWp

**1.4.10 Solarpanel**
Solarpanel

Leistung 410-425 Wp
Full Black Modul
Farbe Schwarz/Schwarz
passend zur PV-Anlage liefern
und fachgerecht montieren inkl. Nebenarbeiten.
Menge: 71,000

**1.4.20 Optimierer**
*** Bedarfsposition ohne GB
Smart PV String Optimierer  zur Optimierung
der Erträge bei Teilverschattung
inklusive Lieferung und Montage
Menge: 71,000

**1.4.30 AC Anschluss Wechselrichter**
AC Anschluss Wechselrichter inklusive Anschluss an das
Stromnetz
Menge: 1,000 Stk

**1.4.40 Gleichstromseitige Montage**
Gleichstromseitige Montage der Panele
Menge: 1,000 psch

**1.4.50 Solarkabel 6mm²**
Solarkabel 6mm²

inklusive Anschluss und Verlegung in den Keller
Menge: 300,000 m

**1.4.60 Dynamisches Einspeisemanagement**
Menge: 1,000 Stk

**1.4.70 DC Überspannungsschutz 2MPP**
DC Überspannungsschutz

 Typ 1/2, IP 65, Schutzklasse II
inklusive Montage und Anschluss Potentialausgleich
Menge: 1,000 Stk

**1.4.80 Solarwechselrichter**
Solarwechselrichter passend zur PV-Anlage
Einspeisephasen: 3
Topologie: Transformatorlos
Schutzart: IP65
inklusive Montage und beidseitigen Anschlüssen
Menge: 3,000 Stk

**1.4.90 Unterkonstruktion Panele PV-Gründach Montagesystem**
PV-Montagesystem Gründach
Montagesystem für Gründächer zur Montage
von gerahmten Photovoltaikmodulen liefern,
montieren und betriebsfertig anschließen.
Montagesystem bestehend aus
- Grundschienen
- vormontierte Gestell Stützen
- Modul Tragschienen mit Querstreben
(Reihenende)
- Universal Befestiger Schlossschraube M 10
mit Flanschmutter
- Spannhaken Sets mit Mittel- und
Endklemmen zur Modulbefestigung
Leistungs- und Funktionsanforderungen:
- System dachdurchdringungsfrei in Gründach
Aufbau integriert
- Die Sog- und Lagesicherung erfolgt über das
Gewicht des Substrats der Dachbegrünung
auf modifizierten Wasserspeicher- und
Drainageplatten des Gründach
Systemaufbaus - Objektbezogener
Standsicherheitsnachweis (PV-Statik) durch
den Systemgeber.
Materialannahme, Prüfung auf Beschädigungen
und Vollständigkeit, Lagerung auf der
Baustelle, Transport zum Einbauort,
Einmessen und Montage gemäß
Montageanleitung und Verlegeplan.
- Grundschienen auslegen
- Drainagematte auf Grundschiene
positionieren
- Vormontierten Gestellfuß in Grundschiene
einführen und Nutenstein in Grundschiene
festziehen
- Modul Tragschienen auflegen und mit
Querstrebe (Reihenende) und - Universal
Befestiger Schlossschraube M 10 mit
Flanschmuttermontieren
Weitere Anforderungen an die
Leistungserbringung:
Material Transporte und Lagerungen sind so
auszuführen, dass die Objektinfrastruktur,
insbesondere die Dachflächen, durch
geeignete Sicherungsmaßnahmen so gering
wie möglich beansprucht werden, bspw. durch
(lastverteilende) Schutzlagen auf
Hauptverkehrswegen und unter Transport
Paletten. Die Tragfähigkeit von Untergründen
und Zulässigkeit von Pressungen auf
Abdichtungen und Dämmstoffschichten ist zu
prüfen. Arbeiten nach den Fachregeln des
Deutschen Dachdeckerhandwerks.

inklusive Lieferung und Montage
Menge: 65,000 Stck

**1.4.100 Projektierung inkl. Netzanmeldung**
Projektierung inkl. Netzanmeldung
Ausführungsplanung
Antragsmanagement NETZ
(An- und Fertigmeldung)
Dokumentation
Menge: 1,000 psch

**1.4.110 Inbetriebnahme, Einweisung, Anlageneinstellung**
Inbetriebnahme, Einweisung, Anlageneinstellung
Einstellen der dynamischen Abregelung.
Einstellen der netzspezifschen Vorgaben des
Netzbetreibers.
Inbetriebnahme, eventuell Zählertausch/
neuer Zähler in Absprache/zusammen mit dem
zuständigen Netzbetreiber. Einweisung in die Anlage
und Anlagenabnahme
Menge: 1,000 psch

**1.4.120 Umbau Zählerschrank**
Umbau Zählerschrank

zum Anschluss Neuanlage <25kVA
Bauseits vorhandener Zählerschrank kann, wenn möglich
unter Berücksichtigung der aktuell gültigen TAB genutzt
bzw. falls erforderlich zur Nutzung umgebaut werden.

Umbau bestehender Zählerschrank zum
Zählertausch für einfaches Messkonzept
(Zweirichtungszähler).
Entsprechend aktuellem EEG und aktuelle TAB.
Menge: 1,000 psch

**1.4.130 AC Überspannungsableiter**
*** Bedarfsposition ohne GB
AC Überspannungsableiter

Nachrüstung im Zählerschrank falls nicht vorhanden.
gemäß VDE 0100-443 / 0100-534
Anwendungsbereich: Gebäude ohne
Freileitungseinspeisung oder äußeren
Blitzschutz
Menge: 1,000 Stk

**1.4.131 UMTS Modul**
UMTS Modul

zur Fernauslesung bzw. Fernwartung und Updates der
Anlage
SIM Karte wird durch Auftraggeber gestellt
Menge: 1,000 Stk

**1.4.150 Hauptpotentialausgleich**
*** Bedarfsposition ohne GB
Hauptpotentialausgleich liefern und montieren.
Der Potentialausgleich ist herzustellen. Die Position
versteht sich einschließlich Lieferung u. Montage aller
erforderlichen Materialien ( Potischiene,
Banderdschellen, Leitungsmaterial etc.)
Menge: 1,000 psch

**1.4.160 Tiefenerder 9 m**
*** Bedarfsposition ohne GB
Tiefenerder 9 m zum Anschluss an den Potentialausgleich
liefern und montieren.
Menge: 1,000 Stck

**1.4.170 Solarkabel 10mm²**
*** Bedarfsposition ohne GB
Solarkabel 10mm²

inklusive Anschluss und Verlegung in den Keller
Menge: 1,000 Stk

USt %: 19,00
